# Fusteria exterior de fusta i alumini

- Propietat de l'arxiu: CYPE INGENIEROS, S.A.
- Format: FIEBDC-3/2002
- Divisa: EUR
- Costos indirectes: 3.00 %
- IVA: 21.00 %

## L Fusteria, manyeria, vidres i proteccions solars

### LC Fusteria

#### LCC De fusta i alumini

**LCC010** U Fusteria exterior de fusta i alumini.
Fusteria exterior sistema fusta-alumini, de fusta de pi i perfil exterior d'alumini extrusionat de 17,5 mm d'espessor, fixat al perfil de fusta mitjançant clips desmuntables de material plàstic per a ruptura de pont tèrmic, per a finestra amb frontissa, d'obertura cap a l'interior de 1200x600 mm, fulla de 85,5x80 mm de secció i marc de 85,5x70 mm, motllura amb rivet integrat, rivets, tapajunts de fusta massissa de 70x15 mm i escopidor en el perfil inferior; amb capacitat per rebre un envidriament amb un gruix mínim de 17 mm i màxim de 47 mm; coeficient de transmissió tèrmica del marc de la secció tipus Uh,m = 1,33 W/(m²K), amb classificació a la permeabilitat a l'aire classe 4, segons UNE-EN 12207, classificació a l'estanquitat a l'aigua classe E1500, segons UNE-EN 12208 i classificació a la resistència a la força del vent classe 5, segons UNE-EN 12210; acabat mitjançant sistema d'envernissat translúcid, compost d'una primera mà d'impregnació per a la protecció preventiva de la fusta contra fongs i atacs d'insectes xilòfags, i posterior aplicació d'una capa de terminació de 220 micres, acabat mat setinat, d'alta resistència enfront de l'acció dels rajos UV i de la intempèrie; inclús aplicació de massilla segelladora per a junts; ferramenta perimetral de tancament i seguretat amb nivell de seguretat WK1, segons UNE-EN 1627, obertura mitjançant falleba de palanca, manilla en colors estàndard i obertura de microventilació; sense bastiment de base i sense persiana. Inclús patilles d'ancoratge per a la fixació de la fusteria.
Criteri de valoració econòmica: El preu no inclou el rebut en obra de la fusteria. El preu no inclou el sistema de triple barrera.
Inclou: Ajust final de la fulla. Realització de proves de servei.
Criteri d'amidament de projecte: Nombre d'unitats previstes, segons documentació gràfica de Projecte.
Criteri de mesura d'obra: Es mesurarà el nombre d'unitats realment executades segons especificacions de Projecte.

| Codi | Ut | Descripció | Rendiment | Preu | Import |
|---|---|---|---|---|---|
| mt22gen010oeb | U | Finestra sistema fusta-alumini, de fusta de pi i perfil exterior d'alumini extrusionat de 17,5 mm d'espessor, fixat al perfil de fusta mitjançant clips desmuntables de material plàstic per a ruptura de pont tèrmic, una fulla oscil·lobatent, dimensions 1200x600 mm, acabat mitjançant sistema d'envernissat translúcid, composta de fulla de 85,5x80 mm i marc de 85,5x70 mm, motllura amb rivet integrat, rivets, tapajunts de fusta massissa de 70x15 mm i escopidor en el perfil inferior, doble junt perimetral d'estanquitat de goma de cautxú termoplàstica, amb capacitat per rebre un envidriament amb un gruix mínim de 17 mm i màxim de 47 mm; coeficient de transmissió tèrmica del marc de la secció tipus Uh,m = 1,33 W/(m²K), amb classificació a la permeabilitat a l'aire classe 4, segons UNE-EN 12207, classificació a l'estanquitat a l'aigua classe E1500, segons UNE-EN 12208 i classificació a la resistència a la força del vent classe 5, segons UNE-EN 12210; ferramenta perimetral de tancament i seguretat amb nivell de seguretat WK1, segons UNE-EN 1627, obertura mitjançant falleba de palanca, manilla en colors estàndard i obertura de microventilació, Segons UNE-EN 14351-1. (material) | 1.000 | 648.35 | 648.35 |
| op00cla010 |  | Clavadora pneumàtica. | 1.000 | 0.00 | 0.00 |
| op00gra010 |  | Grapadora. | 1.000 | 0.00 | 0.00 |
| op00sie010 |  | Serra de calar. | 1.000 | 0.00 | 0.00 |
| op00cep010 |  | Garlopa. | 1.000 | 0.00 | 0.00 |
| op00ato010 |  | Tornavís. | 1.000 | 0.00 | 0.00 |
| mo017 | h | Oficial 1ª fuster. (mà d'obra) | 1.189 | 28.92 | 34.39 |
| mo058 | h | Ajudant fuster. (mà d'obra) | 1.189 | 25.48 | 30.30 |
| % | % | Costos directes complementaris | 2 % | 713.04 | 14.26 |
|  |  | Costos directes |  |  | 727.30 |
