# Fusteria exterior de PVC "KÖMMERLING"

- Propietat de l'arxiu: CYPE INGENIEROS, S.A.
- Format: FIEBDC-3/2002
- Divisa: EUR
- Costos indirectes: 3.00 %
- IVA: 21.00 %

## L Fusteria, manyeria, vidres i proteccions solars

### LC Fusteria

#### LCV Sistemes de PVC

**LCV015** U Fusteria exterior de PVC "KÖMMERLING".
Finestra de PVC, sèrie Eurofutur 70 "KÖMMERLING", dues fulles practicables amb obertura cap al interior, dimensions 1100x400 mm, composta de marc, fulla i rivets, acabat estàndard en les dues cares, color WSWS Blanco, perfils de 70 mm d'amplada, fabricats sota formulació Greenline®, sense plom ni estabilitzants pesats, soldats a biaix, que incorporen cinc càmeres interiors, tant en la secció de la fulla com en la del marc, per a millora de l'aïllament tèrmic; galze amb pendent del 5% per facilitar el desguàs; amb reforços interiors, junts d'estanquitat d'EPDM maneta i ferraments, segons UNE-EN 14351-1; transmitància tèrmica del marc: Uh,m = des de 1,3 W/(m²K); gruix màxim de l'envidriament: 40 mm; composta per marc, fulles, ferramentes de penjar i obertura, elements d'estanquitat i accessoris homologats, amb classificació a la permeabilitat a l'aire classe 4, segons UNE-EN 12207, classificació a l'estanquitat a l'aigua classe E1650, segons UNE-EN 12208, i classificació a la resistència a la força del vent classe C5, segons UNE-EN 12210, sense bastiment de base i sense persiana. Inclús grapes de fixació, segellador adhesiu i silicona neutra per a segellat perimetral dels junts exterior i interior, entre la fusteria i l'obra.
Criteri de valoració econòmica: El preu no inclou el rebut en obra de la fusteria.
Inclou: Ajust final de les fulles. Segellat perimetral del junt entre la fusteria exterior i el parament. Realització de proves de servei.
Criteri d'amidament de projecte: Nombre d'unitats previstes, segons documentació gràfica de Projecte.
Criteri de mesura d'obra: Es mesurarà el nombre d'unitats realment executades segons especificacions de Projecte.

| Codi | Ut | Descripció | Rendiment | Preu | Import |
|---|---|---|---|---|---|
| mt24kom030adaa | U | Finestra de PVC, sèrie Eurofutur 70 "KÖMMERLING", dues fulles practicables amb obertura cap a el interior, dimensions 1100x400 mm, composta de marc, fulla i rivets, acabat estàndard en les dues cares, color WSWS Blanco, perfils de 70 mm d'amplada, fabricats sota formulació Greenline®, sense plom ni estabilitzants pesats, soldats a biaix, que incorporen cinc càmeres interiors, tant en la secció de la fulla com en la del marc, per a millora de l'aïllament tèrmic; galze amb pendent del 5% per facilitar el desguàs; amb reforços interiors, junts d'estanquitat d'EPDM maneta i ferraments, segons UNE-EN 14351-1; transmitància tèrmica del marc: Uh,m = des de 1,3 W/(m²K); gruix màxim de l'envidriament: 40 mm, amb classificació a la permeabilitat a l'aire classe 4, segons UNE-EN 12207, classificació a l'estanquitat a l'aigua classe E1650, segons UNE-EN 12208, i classificació a la resistència a la força del vent classe C5, segons UNE-EN 12210, amb certificat AENOR de producte núm. 001/005954. Garantia de 10 anys del fabricant del perfil, per a l'estabilitat del color, de les dimensions i de la resistència a l'impacte. (material) | 1.000 | 249.70 | 249.70 |
| mt22www010a | U | Cartutx de 290 ml de segellador adhesiu monocomponent, neutre, superelàstic, a base de polímer MS, color blanc, amb resistència a la intempèrie i als raigs UV i elongació fins a ruptura 750%. (material) | 0.510 | 5.29 | 2.70 |
| mt22www050a | U | Cartutx de 300 ml de silicona neutra oxímica, d'elasticitat permanent i enduriment ràpid, color blanc, rang de temperatura de treball de -60 a 150°C, amb resistència als rajos UV, duresa Shore A aproximada de 22, segons UNE-EN ISO 868 i elongació a ruptura >= 800%, segons UNE-EN ISO 8339. (material) | 0.240 | 4.73 | 1.14 |
| op00ato010 |  | Tornavís. | 1.000 | 0.00 | 0.00 |
| mo018 | h | Oficial 1ª serraller. (mà d'obra) | 1.413 | 28.86 | 40.78 |
| mo059 | h | Ajudant serraller. (mà d'obra) | 0.886 | 25.36 | 22.47 |
| % | % | Costos directes complementaris | 2 % | 316.79 | 6.34 |
|  |  | Costos directes |  |  | 323.13 |
