# Aïllament tèrmic per l'interior del full exterior, en façana de doble full de fàbrica cara vista

- Propietat de l'arxiu: CYPE INGENIEROS, S.A.
- Format: FIEBDC-3/2002
- Divisa: EUR
- Costos indirectes: 3.00 %
- IVA: 21.00 %

## N Aïllaments e impermeabilitzacions

### NA Aïllaments tèrmics

#### NAF Façanes i mitgeres

**NAF010** m² Aïllament tèrmic per l'interior del full exterior, en façana de doble full de fàbrica cara vista.
Aïllament tèrmic per l'interior del full exterior, en façana de doble full de fàbrica cara vista, amb panell flexible de llana de vidre, segons UNE-EN 13162, revestit per una de les seves cares amb un complex de paper kraft amb polietilè que actua com a barrera de vapor, de 50 mm d'espessor, resistència tèrmica 1,25 m²K/W, conductivitat tèrmica 0,04 W/(mK). Col·locació en obra: a topall, amb paletades d'adhesiu cimentós. Inclús cinta autoadhesiva per a segellat de junts.
Inclou: Neteja i preparació de la superfície del suport. Replanteig i tall de l'aïllament. Aplicació de l'adhesiu. Col·locació de l'aïllament. Resolució de punts singulars. Segellat de juntes i unions.
Criteri d'amidament de projecte: Superfície mesurada segons documentació gràfica de Projecte.
Criteri de mesura d'obra: Es mesurarà la superfície realment executada segons especificacions de Projecte.

| Codi | Ut | Descripció | Rendiment | Preu | Import |
|---|---|---|---|---|---|
| mt16aaa040b | kg | Adhesiu cimentós per a fixació de panells aïllants, en paraments verticals. (material) | 1.000 | 0.45 | 0.45 |
| mt16lva020m | m² | Panell flexible de llana de vidre, segons UNE-EN 13162, revestit per una de les seves cares amb un complex de paper kraft amb polietilè que actua com a barrera de vapor, de 50 mm d'espessor, resistència tèrmica 1,25 m²K/W, conductivitat tèrmica 0,04 W/(mK), Euroclasse F de reacció al foc segons UNE-EN 13501-1, capacitat d'absorció d'aigua a curt termini <=1 kg/m² i factor de resistència a la difusió del vapor d'aigua 1. (material) | 1.050 | 3.54 | 3.72 |
| mt16aaa030 | m | Cinta autoadhesiva per closa de juntes. (material) | 0.440 | 0.30 | 0.13 |
| mo054 | h | Oficial 1ª muntador d'aïllaments. (mà d'obra) | 0.120 | 29.34 | 3.52 |
| mo101 | h | Ajudant muntador d'aïllaments. (mà d'obra) | 0.120 | 25.28 | 3.03 |
| % | % | Costos directes complementaris | 2 % | 10.85 | 0.22 |
|  |  | Costos directes |  |  | 11.07 |
