# Aïllament tèrmic per l'interior del full exterior, en façana de doble full de fàbrica per revestir

- Propietat de l'arxiu: CYPE INGENIEROS, S.A.
- Format: FIEBDC-3/2002
- Divisa: EUR
- Costos indirectes: 3.00 %
- IVA: 21.00 %

## N Aïllaments e impermeabilitzacions

### NA Aïllaments tèrmics

#### NAF Façanes i mitgeres

**NAF020** m² Aïllament tèrmic per l'interior del full exterior, en façana de doble full de fàbrica per revestir.
Aïllament tèrmic per l'interior del full exterior, en façana de doble full de fàbrica per revestir, amb panell rígid de poliestirè extrudit, de superfície llisa i mecanitzat lateral encadellat, de 40 mm d'espessor, resistència a compressió >= 250 kPa, resistència tèrmica 1,2 m²K/W, conductivitat tèrmica 0,033 W/(mK). Col·locació en obra: a topall, amb paletades d'adhesiu cimentós.
Inclou: Replanteig i tall de l'aïllament. Aplicació de l'adhesiu. Col·locació de l'aïllament. Resolució de punts singulars.
Criteri d'amidament de projecte: Superfície mesurada segons documentació gràfica de Projecte.
Criteri de mesura d'obra: Es mesurarà la superfície realment executada segons especificacions de Projecte.

| Codi | Ut | Descripció | Rendiment | Preu | Import |
|---|---|---|---|---|---|
| mt16aaa040b | kg | Adhesiu cimentós per a fixació de panells aïllants, en paraments verticals. (material) | 1.000 | 0.45 | 0.45 |
| mt16pxa010daj | m² | Panell rígid de poliestirè extrudit, segons UNE-EN 13164, de superfície llisa i mecanitzat lateral encadellat, de 40 mm d'espessor, resistència a compressió >= 250 kPa, resistència tèrmica 1,2 m²K/W, conductivitat tèrmica 0,033 W/(mK), Euroclasse E de reacció al foc segons UNE-EN 13501-1, amb codi de designació XPS-EN 13164-T1-CS(10/Y)250-DLT(2)5-DS(70,90)-WL(T)0,7-TR100. (material) | 1.050 | 7.74 | 8.13 |
| mo054 | h | Oficial 1ª muntador d'aïllaments. (mà d'obra) | 0.120 | 29.34 | 3.52 |
| mo101 | h | Ajudant muntador d'aïllaments. (mà d'obra) | 0.120 | 25.28 | 3.03 |
| % | % | Costos directes complementaris | 2 % | 15.13 | 0.30 |
|  |  | Costos directes |  |  | 15.43 |
