# Aïllament tèrmic per l'interior de cobertes inclinades d'estructura de fusta, sobre espai habitable. Sistema Vario "ISOVER"

- Propietat de l'arxiu: CYPE INGENIEROS, S.A.
- Format: FIEBDC-3/2002
- Divisa: EUR
- Costos indirectes: 3.00 %
- IVA: 21.00 %

## N Aïllaments e impermeabilitzacions

### NA Aïllaments tèrmics

#### NAN Cobertes inclinades

**NAN220** m² Aïllament tèrmic per l'interior de cobertes inclinades d'estructura de fusta, sobre espai habitable. Sistema Vario "ISOVER".
Aïllament tèrmic per l'interior de cobertes inclinades d'estructura de fusta, sobre espai habitable, amb panell semirígid de llana mineral, Geowall 37 "ISOVER", segons UNE-EN 13162, no revestit, de 50 mm d'espessor, resistència tèrmica 1,35 m²K/W, conductivitat tèrmica 0,037 W/(mK). Inclús làmina de difusió variable de poliamida, amb armadura de polipropilè, Vario KM Duplex UV "ISOVER", formada per un film de poliamida amb un vel no teixit al seu dors, de 200 µm d'espessor, cinta autoadhesiva Vario KB1 "ISOVER", per a segellat de junts i cartutx de segellador de junts, Vario Double Fit "ISOVER", de 350 ml, per a l'estanquitat perifèrica de barreres de vapor.
Inclou: Tall i preparació de l'aïllament. Col·locació de l'aïllament. Col·locació de la làmina per al control del vapor. Col·locació de la cinta adhesiva. Aplicació de l'adhesiu de segellat.
Criteri d'amidament de projecte: Superfície mesurada segons documentació gràfica de Projecte.
Criteri de mesura d'obra: Es mesurarà la superfície realment executada segons especificacions de Projecte.

| Codi | Ut | Descripció | Rendiment | Preu | Import |
|---|---|---|---|---|---|
| mt16lri010co | m² | Panell semirígid de llana mineral, Geowall 37 "ISOVER", segons UNE-EN 13162, no revestit, de 50 mm d'espessor, resistència tèrmica 1,35 m²K/W, conductivitat tèrmica 0,037 W/(mK), coeficient d'absorció acústica mitjà 0,7 per a una freqüència de 500 Hz i Euroclasse A1 de reacció al foc segons UNE-EN 13501-1. (material) | 1.050 | 3.95 | 4.15 |
| mt15qso010a | m² | Làmina de difusió variable de poliamida, amb armadura de polipropilè, Vario KM Duplex UV "ISOVER", de 0,2 mm d'espessor, de 0,3 a 5 m de gruix d'aire equivalent enfront de la difusió de vapor d'aigua, segons UNE-EN 1931, Euroclasse E de reacció al foc segons UNE-EN 13501-1; subministrada en rotllos de 1,50x50 m. (material) | 1.100 | 3.90 | 4.29 |
| mt15qso030a | m | Cinta autoadhesiva Vario KB1 "ISOVER", per a segellat de junts. (material) | 1.100 | 1.20 | 1.32 |
| mt15qso020a | U | Cartutx de segellador de junts, Vario Double Fit "ISOVER", de 350 ml, per a l'estanquitat perifèrica de barreres de vapor. (material) | 0.060 | 10.15 | 0.61 |
| mo054 | h | Oficial 1ª muntador d'aïllaments. (mà d'obra) | 0.192 | 29.34 | 5.63 |
| mo101 | h | Ajudant muntador d'aïllaments. (mà d'obra) | 0.258 | 25.28 | 6.52 |
| % | % | Costos directes complementaris | 2 % | 22.52 | 0.45 |
|  |  | Costos directes |  |  | 22.97 |
