# Revestiment d'escala amb elements ceràmics

- Propietat de l'arxiu: CYPE INGENIEROS, S.A.
- Format: FIEBDC-3/2002
- Divisa: EUR
- Costos indirectes: 3.00 %
- IVA: 21.00 %

## R Revestiments i extradossats

### RE Escales

#### REG De rajoles i peces ceràmiques

**REG010** U Revestiment d'escala amb elements ceràmics.
Revestiment d'escala en semicercle d'un tram amb 17 esglaons de 100 cm d'amplada, mitjançant folrat d'esglaonat previ (no inclòs en aquest preu) amb peces de gres esmaltat, i entornpeu, de 420x180 mm, col·locat en un lateral, rebut tot això amb morter de ciment M-5; i rejuntat amb morter de junts cimentós millorat, amb absorció d'aigua reduïda i resistència elevada a l'abrasió tipus CG 2 W A, color blanc, per junts de 2 a 15 mm.
Inclou: Replanteig i traçat d'esteses, davanters i entornpeus. Tall de les peces i formació d'encaixos en cantonades i racons. Humectació de l'esglaonat. Col·locació amb morter del davanter i estesa del primer esglaó. Estesa de cordills. Col·locació de davanters i esteses. Col·locació de l'entornpeu. Reomplert de junts. Neteja del tram.
Criteri d'amidament de projecte: Nombre d'unitats previstes, segons documentació gràfica de Projecte.
Criteri de mesura d'obra: Es mesurarà el nombre d'unitats realment executades segons especificacions de Projecte.

| Codi | Ut | Descripció | Rendiment | Preu | Import |
|---|---|---|---|---|---|
| mt18pce010800 | m | Estesa per esglaó de gres esmaltat, 8,00€/m. (material) | 17.000 | 8.00 | 136.00 |
| mt18wwa040c | U | Increment de preu de l'estesa per geometria en escala en semicercle d'un tram. (material) | 17.000 | 7.35 | 124.95 |
| mt18pce011800 | m | Davanter per esglaó de gres esmaltat, 8,00€/m. (material) | 17.000 | 8.00 | 136.00 |
| mt18zce010a500 | m | Entornpeu d'escala ceràmic de gres esmaltat, 420x180 mm, 5,00€/m. (material) | 7.140 | 5.00 | 35.70 |
| mt09mor010c | m³ | Morter de ciment CEM II/B-P 32,5 N tipus M-5, confeccionat en obra con 250 kg/m³ de ciment i una proporció en volum 1/6. (material) | 0.190 | 115.30 | 21.91 |
| mt09mcp020fE | kg | Morter de junts cimentós millorat, amb absorció d'aigua reduïda i resistència elevada a l'abrasió, tipus CG2 W A, segons UNE-EN 13888, color blanc, per junts de 2 a 15 mm, a base de ciment d'alta resistència, quars, additius especials, pigments i resines sintètiques, per a rejuntat de tot tipus de peces ceràmiques. (material) | 12.510 | 0.78 | 9.76 |
| op00sie030 |  | Serra de disc de diamant, per a taula de treball, de tall humit. | 1.000 | 0.00 | 0.00 |
| op00amo010 |  | Mola o radial. | 1.000 | 0.00 | 0.00 |
| mo023 | h | Oficial 1ª enrajolador. (mà d'obra) | 15.286 | 28.42 | 434.43 |
| mo061 | h | Ajudant enrajolador. (mà d'obra) | 15.286 | 25.28 | 386.43 |
| mo113 | h | Peó ordinari construcció. (mà d'obra) | 15.286 | 23.81 | 363.96 |
| % | % | Costos directes complementaris | 2 % | 1649.14 | 32.98 |
|  |  | Costos directes |  |  | 1682.12 |
