# Extradossat autoportant de plaques de guix laminat reforçat amb fibres, sobre mur estructural exterior de fusta

- Propietat de l'arxiu: CYPE INGENIEROS, S.A.
- Format: FIEBDC-3/2002
- Divisa: EUR
- Costos indirectes: 3.00 %
- IVA: 21.00 %

## R Revestiments i extradossats

### RR Extradossats

#### RRF De plaques de guix laminat reforçat amb fibres

**RRF010** m² Extradossat autoportant de plaques de guix laminat reforçat amb fibres, sobre mur estructural exterior de fusta.
Extradossat autoportant lliure, sobre mur estructural exterior de fusta, amb resistència al foc EI 30, de 36,5 mm de gruix total, amb nivell de qualitat de l'acabat estàndard (Q2), format per placa de guix laminat reforçat amb fibres de duresa superficial millorada i capacitat d'absorció superficial d'aigua reduïda de 12,5 mm d'espessor, ancorada almur estructural d'entramat lleuger de fusta amb llates de fusta de pinastre (Pinus pinaster), de 24x48 mm de secció, sense tractar i làmina de polietilè, de 0,2 mm d'espessor i 85 g/m², (Euroclasse E de reacció al foc) que actua com a barrera de vapor, segellada amb cinta autoadhesiva, de geotèxtil no teixit de polipropilè, amb adhesiu acrílic sense dissolvents i pel·lícula de separació de paper siliconat, de 6 cm d'amplada. Inclús cargols per a la fixació de les plaques i pasta i cinta per al tractament de junts.
Criteri de valoració econòmica: El preu inclou la resolució de trobades i punts singulars.
Inclou: Replanteig, anivellació i fixació de les llates. Tall de les plaques. Fixació de les plaques. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12psg260a | m | Llistó de fusta de pinastre (Pinus pinaster), de 24x48 mm de secció, sense tractar. (material) | 1.600 | 1.47 | 2.35 |
| mt07emr113bb | U | Cargol autoperforant per a fusta, de 4 mm de diàmetre i 35 mm de longitud, d'acer galvanitzat amb revestiment de crom. (material) | 8.000 | 0.04 | 0.32 |
| mt12psg250l | m² | Placa de guix laminat reforçada amb teixit de fibra / UNE-EN 15283-2 - 1200 / 2000 / 12,5 / amb les vores longitudinals quadrades, amb fibres de paper i fibres no combustibles en la massa de guix que li confereixen estabilitat enfront del foc. (material) | 1.050 | 12.40 | 13.02 |
| mt12psg251a | U | Cargol autoperforant 3,9x30 mm. (material) | 20.000 | 0.01 | 0.20 |
| mt12psg280a | kg | Pasta per al segellat de junts entre plaques de guix laminat reforçat amb fibres, segons UNE-EN 13963. (material) | 0.300 | 1.48 | 0.44 |
| mt12psg270a | m | Cinta de junts, per al segellat de junts entre plaques de guix laminat. (material) | 1.600 | 0.20 | 0.32 |
| mt15bio020a | m² | Barrera de vapor amb estanquitat a l'aire, de polietilè, de 0,2 mm d'espessor i 85 g/m², Euroclasse E de reacció al foc, segons UNE-EN 13501-1, subministrada en rotllos de 1,50x50 m. (material) | 1.100 | 2.83 | 3.11 |
| mt15sbi010a | m | Cinta autoadhesiva, de geotèxtil no teixit de polipropilè, amb adhesiu acrílic sense dissolvents i pel·lícula de separació de paper siliconat, de 6 cm d'amplada, rang de temperatura de treball de -40 a 90°C, per a aplicar en interiors i exteriors, subministrada en rotllos de 30 m de longitud. (material) | 1.000 | 0.85 | 0.85 |
| op00fre010 |  | Fresadora. | 1.000 | 0.00 | 0.00 |
| op00sie010 |  | Serra de calar. | 1.000 | 0.00 | 0.00 |
| op00tal010 |  | Trepant. | 1.000 | 0.00 | 0.00 |
| op00ato010 |  | Tornavís. | 1.000 | 0.00 | 0.00 |
| mo053 | h | Oficial 1ª muntador de prefabricats interiors. (mà d'obra) | 0.420 | 29.34 | 12.32 |
| mo100 | h | Ajudant muntador de prefabricats interiors. (mà d'obra) | 0.172 | 25.28 | 4.35 |
| % | % | Costos directes complementaris | 2 % | 37.28 | 0.75 |
|  |  | Costos directes |  |  | 38.03 |
