# Extradossat directe de plaques laminades compactes d'alta pressió (HPL). Sistema "FUNDERMAX"

- Propietat de l'arxiu: CYPE INGENIEROS, S.A.
- Format: FIEBDC-3/2002
- Divisa: EUR
- Costos indirectes: 3.00 %
- IVA: 21.00 %

## R Revestiments i extradossats

### RR Extradossats

#### RRR De plaques laminades compactes d'alta pressió (HPL)

**RRR020** m² Extradossat directe de plaques laminades compactes d'alta pressió (HPL). Sistema "FUNDERMAX".
Extradossat directe, realitzat amb plaques laminades compactes d'alta pressió (HPL), Max Compact FH F-Quality "FUNDERMAX", de 4100x1854 mm i 6 mm de gruix, acabat Colour, 2182 Verde Foglia, textura estàndard: FH, amb junt obert amb el sistema Pegado Elástico de fixació oculta amb adhesiu sobre mestres de xapa d'acer galvanitzat de 27 mm d'amplada separades 600 mm entre si i ancorades al parament amb cargolam d'acer. Inclús kit de complements per a la instal·lació de les plaques.
Criteri de valoració econòmica: El preu inclou la resolució de trobades i punts singulars, però no inclou l'aïllament a col·locar entre els panells i el parament.
Inclou: Replanteig i marcat. Anivellació i neteja de la base. Subjecció de les mestres de perfil galvanitzat al mur. Col·locació dels perfils auxiliars sobre les mestres i de l'adhesiu estructural sobre les plaques. Tall de les plaques. Muntatge de les plaques sobre els perfils auxiliars, previ replanteig dels buits de passada, mecanismes i pas d'instal·lacions.
Criteri d'amidament de projecte: Superfície mesurada segons documentació gràfica de Projecte, sense duplicar cantonades ni encontres, deduint els buits de superfície major de 1 m².
Criteri de mesura d'obra: Es mesurarà la superfície realment executada segons especificacions de Projecte, sense duplicar cantonades ni encontres, deduint els buits de superfície major de 1 m².

| Codi | Ut | Descripció | Rendiment | Preu | Import |
|---|---|---|---|---|---|
| mt12psg050c | m | Mestra 60/27 de xapa d'acer galvanitzat, d'ample 60 mm, segons UNE-EN 14195. (material) | 2.330 | 0.84 | 1.96 |
| mt12fmx110aal2 | m² | Placa laminada compacta d'alta pressió (HPL) Max Compact FH F-Quality "FUNDERMAX", de 4100x1854 mm i 6 mm de gruix, acabat Colour, 2182 Verde Foglia, textura estàndard: FH, Euroclasse B-s2, d0 de reacció al foc, segons UNE-EN 13501-1, a base de resines termoenduribles de acrilo-poliuretà, reforçada de forma homogènia amb fibres de fusta certificada FSC o PEFC, amb superfície decorativa no melamínica, tipus EDF segons UNE-EN 438-2, per a col·locar mitjançant el sistema Pegado Elástico de fixació oculta amb adhesiu. (material) | 1.050 | 31.01 | 32.56 |
| mt12fmx121b | U | Kit de complements per a la instal·lació del sistema d'envans interiors Pegado Elástico "FUNDERMAX". (material) | 1.000 | 15.92 | 15.92 |
| op00fre010 |  | Fresadora. | 1.000 | 0.00 | 0.00 |
| op00ato010 |  | Tornavís. | 1.000 | 0.00 | 0.00 |
| op00tal010 |  | Trepant. | 1.000 | 0.00 | 0.00 |
| op00tro010 |  | Serra de trepar. | 1.000 | 0.00 | 0.00 |
| mo053 | h | Oficial 1ª muntador de prefabricats interiors. (mà d'obra) | 0.120 | 29.34 | 3.52 |
| mo100 | h | Ajudant muntador de prefabricats interiors. (mà d'obra) | 0.120 | 25.28 | 3.03 |
| % | % | Costos directes complementaris | 2 % | 56.99 | 1.14 |
|  |  | Costos directes |  |  | 58.13 |
