# Extradossat directe de plaques de guix laminat amb aïllament incorporat. Sistema "PLADUR"

- Propietat de l'arxiu: CYPE INGENIEROS, S.A.
- Format: FIEBDC-3/2002
- Divisa: EUR
- Costos indirectes: 3.00 %
- IVA: 21.00 %

## R Revestiments i extradossats

### RR Extradossats

#### RRY De plaques de guix laminat

**RRY102** m² Extradossat directe de plaques de guix laminat amb aïllament incorporat. Sistema "PLADUR".
Extradossat directe, sistema Enairgy Standard 0,6 "PLADUR", de 35 mm de gruix total, amb nivell de qualitat de l'acabat Q2, format per panell transformat Enairgy Standard Isopop (EPS), tipus estàndard de 10+20 mm d'espessor, rebut directament sobre el parament vertical amb morter adhesiu Enairgy MA. Inclús pasta d'assecatge en pols JN "PLADUR", pasta d'adormiment en pols ST4 "PLADUR", cinta microperforada de paper "PLADUR".
Criteri de valoració econòmica: El preu inclou la resolució de trobades i punts singulars.
Inclou: Replanteig i traçat en el forjat inferior i en el superior de la línia de parament acabat. Col·locació successiva en el parament de les paletades de pasta d'unió corresponents a cadascuna de les plaques. Tall de les plaques. Col·locació successiva i independent de cadascuna de les plaques mitjançant reglejat. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pep012b | kg | Morter adhesiu Enairgy MA "PLADUR", per a la fixació de plaques de guix laminat amb aïllament incorporat, color gris, Euroclasse A2-s1, d0 de reacció al foc, segons UNE-EN 13501-1, rang de temperatura de treball de 5 a 35°C, per a aplicació manual, segons UNE-EN 14496. (material) | 5.250 | 0.03 | 0.16 |
| mt12psp011aaaa | m² | Panell transformat, Enairgy Standard Isopop (EPS), Isopop 35, 10N 10+20 "PLADUR" format per una placa de guix laminat A / UNE-EN 13950 - 1200 / 2600 / 10+20 / amb les vores longitudinals afinades que porta adherida una làmina de poliestirè expandit de 15 kg/m³ de densitat. (material) | 1.050 | 8.70 | 9.14 |
| mt12pep010pa | kg | Pasta d'assecatge en pols JN "PLADUR", 3A, color blanc, Euroclasse A2-s1, d0 de reacció al foc, segons UNE-EN 13501-1, rang de temperatura de treball de 5 a 35°C, per a aplicació manual amb cinta de segellament, segons UNE-EN 13963. (material) | 0.360 | 0.89 | 0.32 |
| mt12pep011ia | kg | Pasta d'adormiment en pols ST4 "PLADUR", 3B, color blanc, d'enduriment ultralent (240 minuts), Euroclasse A1 de reacció al foc, segons UNE-EN 13501-1, rang de temperatura de treball de 5 a 35°C, per a aplicació manual amb cinta de segellament, segons UNE-EN 13963. (material) | 0.086 | 0.82 | 0.07 |
| mt12pip010aa | m | Cinta microperforada de paper "PLADUR", de 51 mm d'amplada i 0,215 mm de gruix, segons UNE-EN 13963. (material) | 1.300 | 0.04 | 0.05 |
| op00fre010 |  | Fresadora. | 1.000 | 0.00 | 0.00 |
| op00sie010 |  | Serra de calar. | 1.000 | 0.00 | 0.00 |
| mo053 | h | Oficial 1ª muntador de prefabricats interiors. (mà d'obra) | 0.342 | 29.34 | 10.03 |
| mo100 | h | Ajudant muntador de prefabricats interiors. (mà d'obra) | 0.342 | 25.28 | 8.65 |
| % | % | Costos directes complementaris | 2 % | 28.42 | 0.57 |
|  |  | Costos directes |  |  | 28.99 |
