# Fals sostre continu per a cambra frigorífica, de panells sandvitx aïllants, d'acer

- Propietat de l'arxiu: CYPE INGENIEROS, S.A.
- Format: FIEBDC-3/2002
- Divisa: EUR
- Costos indirectes: 3.00 %
- IVA: 21.00 %

## R Revestiments i extradossats

### RT Falsos sostres en interiors

#### RTG Continus, per a cambres frigorífiques

**RTG010** m² Fals sostre continu per a cambra frigorífica, de panells sandvitx aïllants, d'acer.
Fals sostre continu suspès, per a cambra frigorífica de productes refrigerats amb temperatura ambient superior a 0°C, situat a una altura menor de 4 m, constituït per: ESTRUCTURA: perfileria vista, comprenent perfils primaris omega, d'alumini lacat recobert de PVC, suspesos del forjat o element suport amb tensors de caixa oberta, varetes roscades M10, de 100 cm, bagues i cable d'acer galvanitzat de 4 mm de diàmetre, PANELLS: panells sandvitx aïllants encadellats d'acer prelacat, de 40 mm d'espessor i 1130 mm d'amplada, Euroclasse B-s2, d0 de reacció al foc segons UNE-EN 13501-1, formats per doble cara metàl·lica de xapa d'acer prelacat, acabat amb pintura de polièster per ús alimentari, color blanc, d'espessor exterior 0,5 mm i espessor interior 0,5 mm i ànima aïllant de poliuretà de 40 kg/m³ de densitat mitjana.
Inclou: Replanteig dels eixos de l'estructura metàl·lica. Senyalització dels punts d'ancoratge al forjat o element de suport. Anivellació i suspensió dels perfils primaris de l'estructura. Tall dels panells. Col·locació dels panells. Resolució de trobades i punts singulars.
Criteri d'amidament de projecte: Superfície mesurada entre paraments, segons documentació gràfica de Projecte, sense descomptar buits per instal·lacions.
Criteri de mesura d'obra: Es mesurarà la superfície realment executada segons especificacions de Projecte.

| Codi | Ut | Descripció | Rendiment | Preu | Import |
|---|---|---|---|---|---|
| mt12ppa040ae | m² | Panell sandvitx aïllant encadellat d'acer prelacat, de 40 mm d'espessor i 1130 mm d'amplada, Euroclasse B-s2, d0 de reacció al foc segons UNE-EN 13501-1, format per doble cara metàl·lica de xapa d'acer prelacat, acabat amb pintura de polièster per ús alimentari, color blanc, d'espessor exterior 0,5 mm i espessor interior 0,5 mm i ànima aïllant de poliuretà de densitat mitjana 40 kg/m³, acabats i accessoris; per a cambres frigorífiques amb condicions de temperatura ambient superior a 0°C. (material) | 1.050 | 22.50 | 23.63 |
| mt12psa050 | U | Kit compost per perfil omega d'alumini lacat recobert de PVC, amb placa de fixació, de 4 m de longitud, 4 tensors de caixa oberta, 4 varetes roscades M10, de 100 cm, amb dues femelles i una volandera, 4 bagues amb connexió roscada d'acer zincat M10, cable d'acer galvanitzat de 4 mm de diàmetre i 25 m de longitud i 16 subjectacables d'acer galvanitzat, per a muntatge de fals sostre continu en cambra frigorífica de panells sandvitx aïllants, d'acer. (material) | 0.450 | 105.00 | 47.25 |
| mt13ccg030e | U | Cargol autoroscant de 4,2x13 mm d'acer inoxidable, amb volandera. (material) | 10.000 | 0.04 | 0.40 |
| op00ciz010 |  | Cisalla. | 1.000 | 0.00 | 0.00 |
| op00roe010 |  | Rosegadora. | 1.000 | 0.00 | 0.00 |
| op00ato010 |  | Tornavís. | 1.000 | 0.00 | 0.00 |
| op00tal010 |  | Trepant. | 1.000 | 0.00 | 0.00 |
| mo053 | h | Oficial 1ª muntador de prefabricats interiors. (mà d'obra) | 1.199 | 29.34 | 35.18 |
| mo100 | h | Ajudant muntador de prefabricats interiors. (mà d'obra) | 1.199 | 25.28 | 30.31 |
| % | % | Costos directes complementaris | 2 % | 136.77 | 2.74 |
|  |  | Costos directes |  |  | 139.51 |
