# Paviment continu de formigó tractat superficialment amb enduridor o colorant, ús esportiu

- Propietat de l'arxiu: CYPE INGENIEROS, S.A.
- Format: FIEBDC-3/2002
- Divisa: EUR
- Costos indirectes: 3.00 %
- IVA: 21.00 %

## U Urbanització interior de la parcel·la

### UD Pistes esportives

#### UDH Paviments de formigó

**UDH010** m² Paviment continu de formigó tractat superficialment amb enduridor o colorant, ús esportiu.
Paviment continu per exterior per a pista esportiva, de 10 cm de gruix, de formigó amb addició de fibres, realitzat amb formigó HA-25/F/20/XC2 fabricat en central, amb un contingut de fibres amb funció estructural, fibres polimèriques bicomponent de 3 kg/m³, estès i vibrat manual mitjançant regla vibrant; tractat superficialment amb emprimació reguladora de l'absorció; capa de trànsit de 3 a 4 mm de gruix de morter de ciment CEM I/45 R amb àrids silicis i additius, amb un rendiment aproximat de 1 kg/m², amb acabat remolinat mecànic; capa d'acabat amb pintura plàstica a base de resines acríliques pures a emulsió aquosa, color vermell. Inclús panell de poliestirè expandit de 3 cm d'espessor, per a l'execució de juntes de retracció.
Criteri de valoració econòmica: El preu no inclou la base de la solera.
Inclou: Preparació de la superfície de recolzament del formigó. Replanteig de les juntes de construcció. Col·locació dels elements de replé de les juntes. Estesa de nivells mitjançant tocaments, mestres de formigó o regles. Reg de la superfície base. Mesclat en camió formigonera. Abocat, estesa i vibrat del formigó. Curat del formigó. Formació de junts de retracció mitjançant tall amb serra de disc. Segellat de juntes amb massilla de poliuretano. Aplicació de la capa d'emprimació. Execució de l'acabat superficial.
Criteri d'amidament de projecte: Superfície mesurada segons documentació gràfica de Projecte.
Criteri de mesura d'obra: Es mesurarà la superfície realment executada segons especificacions de Projecte.

| Codi | Ut | Descripció | Rendiment | Preu | Import |
|---|---|---|---|---|---|
| mt10haf010ctms | m³ | Formigó HA-25/F/20/XC2, fabricat en central. (material) | 0.105 | 92.20 | 9.68 |
| mt08fic010b | kg | Fibres polimèriques bicomponent, de 58 mm de longitud i 0,67 mm de diàmetre, resistència a tracció 640 MPa, mòdul d'elasticitat 10000 N/mm², dissenyades per evitar l'aflorament de puntes en la superfície durant els processos de remolinat i poliment, classe 2 segons UNE-EN 14889-2. (material) | 0.300 | 6.79 | 2.04 |
| mt09moc005b | kg | Emprimació reguladora de l'absorció, per a la fixació de suports disgregables i millorar l'adherència dels suports absorbents. (material) | 0.200 | 7.97 | 1.59 |
| mt47adh020 | m² | Revestiment continu constituït per aglomerat de quars, ciment i colorant, de 3 a 4 mm d'espessor, per acabat superficial de paviment de pista esportiva. (material) | 1.000 | 5.67 | 5.67 |
| mt27pdj010f | l | Pintura plàstica, acabat setinat, a base de resines acríliques pures emulsionades en aigua, color vermell, flexible, dura, resistent a l'aigua i a la intempèrie, per a aplicar amb brotxa, corró o pistola, sense diluir. (material) | 0.356 | 12.28 | 4.37 |
| mt47adh022 | m | Poliestirè expandit en junts de dilatació de paviments continus de formigó. (material) | 0.180 | 0.33 | 0.06 |
| mt15bas030b | U | Cartutx de massilla elastòmera monocomponent a base de poliuretà, de color gris, de 600 ml, tipus F-25 HM segons UNE-EN ISO 11600, d'alta adherència i d'enduriment ràpid, amb elevades propietats elàstiques, resistència a la intempèrie, a l'envelliment i als rajos UV, apta per estar en contacte amb aigua potable, duresa Shore A aproximada de 35 i allargament en trencament > 600%, segons UNE-EN ISO 11600. (material) | 0.600 | 6.38 | 3.83 |
| mq04dua020b | h | Dúmper de descàrrega frontal de 2 t de càrrega útil. (maquinària) | 0.019 | 10.38 | 0.20 |
| mq06vib020 | h | Regla vibrant de 3 m. (maquinària) | 0.016 | 5.23 | 0.08 |
| mq06fra010 | h | Arremolinadora mecànica de formigó. (maquinària) | 0.555 | 5.68 | 3.15 |
| mq06cor020 | h | Equip per a tall de juntes en soleres de formigó. (maquinària) | 0.100 | 10.64 | 1.06 |
| au00auh020 |  | Canaleta per a abocament del formigó. | 1.000 | 0.00 | 0.00 |
| mo041 | h | Oficial 1ª construcció d'obra civil. (mà d'obra) | 0.252 | 28.42 | 7.16 |
| mo087 | h | Ajudant construcció d'obra civil. (mà d'obra) | 0.372 | 25.28 | 9.40 |
| mo038 | h | Oficial 1ª pintor. (mà d'obra) | 0.180 | 28.42 | 5.12 |
| mo076 | h | Ajudant pintor. (mà d'obra) | 0.180 | 25.28 | 4.55 |
| % | % | Costos directes complementaris | 2 % | 57.96 | 1.16 |
|  |  | Costos directes |  |  | 59.12 |
