# Fanal per a enllumenat viari

- Propietat de l'arxiu: CYPE INGENIEROS, S.A.
- Format: FIEBDC-3/2002
- Divisa: EUR
- Costos indirectes: 3.00 %
- IVA: 21.00 %

## U Urbanització interior de la parcel·la

### UI Il·luminació exterior

#### UIV Enllumenat viari

**UIV010** U Fanal per a enllumenat viari.
Fanal per a enllumenat viari compost de columna troncocònica d'acer galvanitzat de 3 mm d'espessor, de 3000 mm d'altura, acabat pintat, amb caixa de connexió i protecció, amb fusibles, conductor aïllat de coure per 0,6/1 kV de 2x2,5 mm², presa de terra amb pica, pericó de pas i derivació de 40x40x60 cm, amb bastiment i tapa de ferro fos; i lluminària de fosa d'alumini, acabat lacat de color gris, regulable, de 60 W, factor de potència major de 0,95, de 620x152x295 mm, amb 24 LED SMD 5050, temperatura de color 3000 K, índex de reproducció cromàtica major de 80, índex d'enlluernament unificat menor de 12, flux lluminós 7140 lúmens, amb graus de protecció IP66 i IK10.
Criteri de valoració econòmica: El preu no inclou l'excavació de la fonamentació ni la formació de la fonamentació.
Inclou: Replanteig. Fixació de la columna. Muntatge, connexionat i comprovació del seu correcte funcionament.
Criteri d'amidament de projecte: Nombre d'unitats previstes, segons documentació gràfica de Projecte.
Criteri de mesura d'obra: Es mesurarà el nombre d'unitats realment executades segons especificacions de Projecte.

| Codi | Ut | Descripció | Rendiment | Preu | Import |
|---|---|---|---|---|---|
| mt34www020 | U | Pericó de pas i derivació de 40x40x60 cm, amb bastiment i tapa de ferro fos. (material) | 1.000 | 73.90 | 73.90 |
| mt34www040 | U | Caixa de connexió i protecció, amb fusibles. (material) | 1.000 | 6.01 | 6.01 |
| mt34www050 | m | Conductor aïllat de coure per 0,6/1 kV de 2x2,5 mm². (material) | 4.000 | 0.42 | 1.68 |
| mt35ttc010b | m | Conductor de coure nu, de 35 mm². (material) | 2.000 | 2.81 | 5.62 |
| mt35tte010a | U | Elèctrode per a xarxa de connexió a terra couratge amb 300 µm, fabricat en acer, de 14 mm de diàmetre i 1,5 m de longitud. (material) | 1.000 | 16.00 | 16.00 |
| mt34xes010a | U | Columna troncocònica d'acer galvanitzat de 3 mm d'espessor, de 3000 mm d'altura, acabat pintat. Segons UNE-EN 40-5. (material) | 1.000 | 141.99 | 141.99 |
| mt34ena270dce | U | Lluminària de fosa d'alumini, acabat lacat de color gris, regulable, de 60 W, factor de potència major de 0,95, de 620x152x295 mm, amb 24 LED SMD 5050, temperatura de color 3000 K, índex de reproducció cromàtica major de 80, índex d'enlluernament unificat menor de 12, flux lluminós 7140 lúmens, amb graus de protecció IP66 i IK10, per a fixar en suport de 59 mm de diàmetre. (material) | 1.000 | 377.45 | 377.45 |
| mq04cag010c | h | Camió amb grua de fins a 12 t. (maquinària) | 0.170 | 65.58 | 11.15 |
| mo003 | h | Oficial 1ª electricista. (mà d'obra) | 0.839 | 29.34 | 24.62 |
| mo102 | h | Ajudant electricista. (mà d'obra) | 0.839 | 25.25 | 21.18 |
| % | % | Costos directes complementaris | 2 % | 679.60 | 13.59 |
|  |  | Costos directes |  |  | 693.19 |
