# Mur de contenció de maçoneria

- Propietat de l'arxiu: CYPE INGENIEROS, S.A.
- Format: FIEBDC-3/2002
- Divisa: EUR
- Costos indirectes: 3.00 %
- IVA: 21.00 %

## U Urbanització interior de la parcel·la

### UN Contencions

#### UNM Murs de contenció

**UNM010** m³ Mur de contenció de maçoneria.
Mur de contenció de terres de maçoneria ordinària de pedra granítica, a una cara vista, entre terrenys a diferent nivell, de fins 3 m d'altura, rebuda amb morter de calç industrial, color Mostaza, M-15, subministrat en sacs. Inclús tubs de PVC per drenatge.
Criteri de valoració econòmica: El preu no inclou la fonamentació.
Inclou: Replanteig del mur. Col·locació i aplomat de mires de referència. Estesa de fils entre mires. Neteja i humectació del llit de la primera filada. Col·locació de les maçoneries i encunyat dels mateixos amb reble. Tempteig amb regla i plomada, rectificant la seva posició mitjançant copejament. Disposició dels tubs de drenatge. Refinament, rejuntat i enfundir de juntes. Neteja del parament.
Criteri d'amidament de projecte: Volum mesurat sobre la secció teòrica de càlcul, segons documentació gràfica de Projecte.
Criteri de mesura d'obra: Es mesurarà el volum teòric executat segons especificacions de Projecte.

| Codi | Ut | Descripció | Rendiment | Preu | Import |
|---|---|---|---|---|---|
| mt08pmu010b | m³ | Pedra granítica, per maçoneria ordinària. (material) | 0.810 | 23.47 | 19.01 |
| mt08aaa010a | m³ | Aigua. (material) | 0.065 | 1.50 | 0.10 |
| mt09mcu010aRh | t | Morter industrial per a obra de paleta, de calç, color Mostaza, categoria M-15 (resistència a compressió 15 N/mm²), compost de calç hidràulica natural, tipus NHL 5, segons UNE-EN 459-1 i àrids silicis seleccionats, subministrat en sacs, segons UNE-EN 998-2. (material) | 0.357 | 397.35 | 141.85 |
| mt36tie010da | m | Tub de PVC, sèrie B, de 75 mm de diàmetre i 3 mm de gruix, amb extrem atrompetat, segons UNE-EN 1329-1. (material) | 0.050 | 3.34 | 0.17 |
| mo041 | h | Oficial 1ª construcció d'obra civil. (mà d'obra) | 1.367 | 28.42 | 38.85 |
| mo022 | h | Oficial 1ª col·locador de pedra natural. (mà d'obra) | 3.577 | 28.42 | 101.66 |
| mo060 | h | Ajudant col·locador de pedra natural. (mà d'obra) | 3.577 | 25.28 | 90.43 |
| % | % | Costos directes complementaris | 3 % | 392.07 | 11.76 |
|  |  | Costos directes |  |  | 403.83 |
