# Mur de contenció de formigó armat

- Propietat de l'arxiu: CYPE INGENIEROS, S.A.
- Format: FIEBDC-3/2002
- Divisa: EUR
- Costos indirectes: 3.00 %
- IVA: 21.00 %

## U Urbanització interior de la parcel·la

### UN Contencions

#### UNM Murs de contenció

**UNM020** m³ Mur de contenció de formigó armat.
Mur de contenció de terres de superfície plana, sense puntera, de formigó armat, de fins 3 m d'altura, realitzat amb formigó HA-25/F/20/XC2 fabricat en central, i abocament amb cubilot, i acer UNE-EN 10080 B 500 S, amb una quantia aproximada de 22 kg/m³. Inclús tubs de PVC per drenatge, filferro de lligar i separadors.
Criteri de valoració econòmica: El preu inclou la fonamentació del mur i l'elaboració i el muntatge de la ferralla en el lloc definitiu de la seva col·locació en obra, però no inclou l'encofrat.
Inclou: Replanteig de la fonamentació del mur. Col·locació de les armadures amb separadors homologats. Disposició dels tubs de drenatge. Resolució de juntes de construcció. Abocament i compactació del formigó. Curat del formigó. Reparació de defectes superficials, si s'escau.
Criteri d'amidament de projecte: Volum mesurat sobre la secció teòrica de càlcul, segons documentació gràfica de Projecte.
Criteri de mesura d'obra: Es mesurarà el volum teòric executat segons especificacions de Projecte.

| Codi | Ut | Descripció | Rendiment | Preu | Import |
|---|---|---|---|---|---|
| mt07aco020d | U | Separador homologat per murs. (material) | 8.000 | 0.06 | 0.48 |
| mt07aco010g | kg | Acer en barres corrugades, UNE-EN 10080 B 500 S, subministrat en obra en barres sense elaborar, de varis diàmetres. (material) | 22.440 | 1.22 | 27.38 |
| mt08var050 | kg | Filferro galvanitzat per a lligar, de 1,30 mm de diàmetre. (material) | 0.286 | 1.50 | 0.43 |
| mt36tie010da | m | Tub de PVC, sèrie B, de 75 mm de diàmetre i 3 mm de gruix, amb extrem atrompetat, segons UNE-EN 1329-1. (material) | 0.050 | 3.34 | 0.17 |
| mt10haf010ctms | m³ | Formigó HA-25/F/20/XC2, fabricat en central. (material) | 1.050 | 92.20 | 96.81 |
| op00ciz020 |  | Cisalla per a acer en barres corrugades. | 1.000 | 0.00 | 0.00 |
| op00ata010 |  | Lligadora de ferralla. | 1.000 | 0.00 | 0.00 |
| au00auh010 |  | Cubilot. | 1.000 | 0.00 | 0.00 |
| au00auh040 |  | Vibrador de formigó, elèctric. | 1.000 | 0.00 | 0.00 |
| mo043 | h | Oficial 1ª ferrallista. (mà d'obra) | 0.284 | 28.39 | 8.06 |
| mo090 | h | Ajudant ferrallista. (mà d'obra) | 0.362 | 25.25 | 9.14 |
| mo045 | h | Oficial 1ª estructurista, en treballs de posada en obra del formigó. (mà d'obra) | 0.211 | 28.39 | 5.99 |
| mo092 | h | Ajudant estructurista, en treballs de posada en obra del formigó. (mà d'obra) | 0.846 | 25.25 | 21.36 |
| % | % | Costos directes complementaris | 2 % | 169.82 | 3.40 |
|  |  | Costos directes |  |  | 173.22 |
