# Escomesa a la xarxa de reg

- Propietat de l'arxiu: CYPE INGENIEROS, S.A.
- Format: FIEBDC-3/2002
- Divisa: EUR
- Costos indirectes: 3.00 %
- IVA: 21.00 %

## U Urbanització interior de la parcel·la

### UR Reg

#### URA Connexions de servei

**URA010** U Escomesa a la xarxa de reg.
Connexió de servei soterrada a la xarxa de reg de 2 m de longitud, que uneix la xarxa general de distribució d'aigua de reg de l'empresa subministradora amb la xarxa d'abastiment i distribució interior, formada per tub de polietilè PE 40, de 75 mm de diàmetre exterior, PN=10 atm i 10,3 mm de gruix, col·locada sobre llit de sorra de 15 cm d'espessor, al fons de la rasa prèviament excavada, degudament compactada i anivellada amb picó vibrant de guiat manual, reblert lateral compactant fins als ronyons i posterior reblert amb la mateixa sorra fins a 10 cm per sobre de la generatriu superior de la canonada; collaret de presa en càrrega col·locat sobre la xarxa general de distribució que serveix d'enllaç entre la presa i la xarxa; clau de tall de 2 1/2" de diàmetre amb comandament de quadre col·locada mitjançant unió roscada, situada fora dels límits de la propietat, allotjada en pericó prefabricada de polipropilè de 55x55x55 cm, col·locat sobre solera de formigó en massa HM-20/P/20/X0 de 15 cm d'espessor. Inclús accessoris, i connexió a la xarxa. Sense incloure el trencament i restauració del ferm existent, l'excavació ni el posterior reblert principal.
Inclou: Replanteig i traçat de la connexió de servei, coordinat amb la resta d'instal·lacions o elements que puguin tenir interferències. Abocat i compactació del formigó en formació de solera. Col·locació de l'arqueta prefabricada. Abocat de la sorra en el fons de la rasa. Col·locació de la canonada. Muntatge de la clau de tall sobre l'escomesa. Col·locació de la tapa. Execució del reblert envoltant. Acoblament de la connexió de servei amb la xarxa general del municipi. Comprovació del seu correcte funcionament.
Criteri d'amidament de projecte: Nombre d'unitats previstes, segons documentació gràfica de Projecte.
Criteri de mesura d'obra: Es mesurarà el nombre d'unitats realment executades segons especificacions de Projecte.

| Codi | Ut | Descripció | Rendiment | Preu | Import |
|---|---|---|---|---|---|
| mt10hmf010tLc | m³ | Formigó HM-20/P/20/X0, fabricat en central. (material) | 0.185 | 81.80 | 15.13 |
| mt11arp100c | U | Pericó de polipropilè, 55x55x55 cm. (material) | 1.000 | 165.00 | 165.00 |
| mt11arp050i | U | Tapa de PVC, per a pericons de fontaneria de 55x55 cm, amb tancament hermètic al pas dels olors mefítics. (material) | 1.000 | 194.06 | 194.06 |
| mt01ara010a | m³ | Sorra amb granulometria de 0 a 5 mm de diàmetre, neta. (material) | 0.243 | 14.30 | 3.47 |
| mt37tpa009g | m | Connexió de servei de polietilè PE 40, de 75 mm de diàmetre exterior, PN=10 atm i 10,3 mm de gruix, segons UNE-EN 12201-2, inclús accessoris de connexió i peces especials. (material) | 2.000 | 14.15 | 28.30 |
| mt37sve030h | U | Vàlvula d'esfera de llautó niquelat per roscar de 2 1/2", amb comandament de regle quadrat. (material) | 1.000 | 90.77 | 90.77 |
| mt37www110m | U | Collarí de presa en càrrega, de foneria dúctil amb recobriment de resina epoxi, per a tubs de polietilè o de PVC de 200 mm de diàmetre exterior, amb presa per a connexió embridada de 2 1/2" de diàmetre, PN=16 atm, amb juntes elàstiques de EPDM. (material) | 1.000 | 599.46 | 599.46 |
| au00auh040 |  | Vibrador de formigó, elèctric. | 1.000 | 0.00 | 0.00 |
| mo041 | h | Oficial 1ª construcció d'obra civil. (mà d'obra) | 0.180 | 28.42 | 5.12 |
| mo087 | h | Ajudant construcció d'obra civil. (mà d'obra) | 0.180 | 25.28 | 4.55 |
| mo008 | h | Oficial 1ª lampista. (mà d'obra) | 6.594 | 29.34 | 193.47 |
| mo107 | h | Ajudant lampista. (mà d'obra) | 1.648 | 25.25 | 41.61 |
| % | % | Costos directes complementaris | 4 % | 1340.94 | 53.64 |
|  |  | Costos directes |  |  | 1394.58 |
