# Clos de parcel·la, de malla de simple torsió

- Propietat de l'arxiu: CYPE INGENIEROS, S.A.
- Format: FIEBDC-3/2002
- Divisa: EUR
- Costos indirectes: 3.00 %
- IVA: 21.00 %

## U Urbanització interior de la parcel·la

### UV Tancaments exteriors

#### UVT Malles metàl·liques

**UVT010** m Clos de parcel·la, de malla de simple torsió.
Clos de parcel·la format per malla de simple torsió, de 100 mm de passada de malla i 2,7 mm de diàmetre, acabat galvanitzat i pals d'acer galvanitzat de 48 mm de diàmetre i 1 m d'altura, encastats en daus de formigó, en pous excavats en el terreny. Inclús accessoris per a la fixació de la malla de simple torsió als pals metàl·lics.
Inclou: Replanteig. Excavació de pous en el terreny. Col·locació dels pals en els pous. Abocat del formigó. Aplomat i alineació dels pals i tornapuntes. Col·locació de la malla.
Criteri d'amidament de projecte: Longitud mesurada segons documentació gràfica de Projecte, deduint els buits de longitud major de 1 m.
Criteri de mesura d'obra: Es mesurarà la longitud realment executada segons especificacions de Projecte, deduint els buits de longitud major de 1 m.

| Codi | Ut | Descripció | Rendiment | Preu | Import |
|---|---|---|---|---|---|
| mt52vst030a | U | Pal intermedi de tub d'acer galvanitzat, de 48 mm de diàmetre i 1,5 mm de gruix, altura 1 m. (material) | 0.220 | 10.13 | 2.23 |
| mt52vst030i | U | Pal interior de reforç de tub d'acer galvanitzat, de 48 mm de diàmetre i 1,5 mm de gruix, altura 1 m. (material) | 0.060 | 11.24 | 0.67 |
| mt52vst030q | U | Pal extrem de tub d'acer galvanitzat, de 48 mm de diàmetre i 1,5 mm de gruix, altura 1 m. (material) | 0.040 | 13.78 | 0.55 |
| mt52vst030y | U | Pal en escaire de tub d'acer galvanitzat, de 48 mm de diàmetre i 1,5 mm de gruix, altura 1 m. (material) | 0.200 | 15.55 | 3.11 |
| mt52vst010mm | m² | Malla de simple torsió, de 100 mm de passada de malla i 2,7 mm de diàmetre, acabat galvanitzat. (material) | 1.200 | 2.34 | 2.81 |
| mt52vpm055 | U | Accessoris per a la fixació de la malla de simple torsió als pals metàl·lics. (material) | 1.000 | 1.25 | 1.25 |
| mt10hmf010tLb | m³ | Formigó HM-20/B/20/X0, fabricat en central. (material) | 0.015 | 85.80 | 1.29 |
| op00tal010 |  | Trepant. | 1.000 | 0.00 | 0.00 |
| op00ato010 |  | Tornavís. | 1.000 | 0.00 | 0.00 |
| au00auh040 |  | Vibrador de formigó, elèctric. | 1.000 | 0.00 | 0.00 |
| mo087 | h | Ajudant construcció d'obra civil. (mà d'obra) | 0.120 | 25.28 | 3.03 |
| mo011 | h | Oficial 1ª muntador. (mà d'obra) | 0.108 | 29.34 | 3.17 |
| mo080 | h | Ajudant muntador. (mà d'obra) | 0.108 | 25.28 | 2.73 |
| % | % | Costos directes complementaris | 3 % | 20.84 | 0.63 |
|  |  | Costos directes |  |  | 21.47 |
