# Aïllament tèrmic de fronts de forjat i pilars en façana, amb poliestirè expandit

- Propietat de l'arxiu: CYPE Ingenieros S.A.
- Format: FIEBDC-3/2016
- Programa: Generador de precios de la construcción. CYPE Ingenieros, S.A.
- Data: 15/05/2024
- Divisa: EUR
- Costos indirectes: 3 %
- IVA: 21 %

## N Aïllaments e impermeabilitzacions

### NA Aïllaments tèrmics

#### NAJ Ponts tèrmics

**NAJ011** m² Aïllament tèrmic de fronts de forjat i pilars en façana, amb poliestirè expandit.
Aïllament tèrmic de fronts de forjat i pilars embeguts en el gruix de la façana, format per panell rígid de poliestirè expandit, de superfície ranurada en forma de cua d'oreneta i mecanitzat lateral recte, de 30 mm d'espessor i 30 mm d'amplada, resistència tèrmica 0,95 m²K/W, conductivitat tèrmica 0,032 W/(mK), col·locat a topall i clavat amb puntes metàl·liques a l'encofrat de l'estructura abans de formigonar.
Inclou: Replanteig i tall de l'aïllament. Fixació de l'aïllant.
Criteri d'amidament de projecte: Superfície mesurada segons documentació gràfica de Projecte.
Criteri de mesura d'obra: Es mesurarà la superfície realment executada segons especificacions de Projecte.

| Codi | Ut | Descripció | Rendiment | Preu | Import |
|---|---|---|---|---|---|
| mt16pel030f | m² | Panell rígid de poliestirè expandit, segons UNE-EN 13163, de superfície ranurada en forma de cua d'oreneta i mecanitzat lateral recte, de 30 mm d'espessor i 300 mm d'amplada, resistència tèrmica 0,95 m²K/W, conductivitat tèrmica 0,032 W/(mK), Euroclasse E de reacció al foc segons UNE-EN 13501-1, amb codi de designació EPS-EN 13163-L3-W3-T2-S5-P10-BS100-DS(N)2-CS(10)60. (material) | 1.05 | 5.79 | 6.080 |
| mt08var070 | kg | Puntes metàl·liques de cap ample. (material) | 0.15 | 7.9 | 1.185 |
| mo054 | h | Oficial 1ª muntador d'aïllaments. (mà d'obra) | 0.197 | 29.34 | 5.780 |
| mo101 | h | Ajudant muntador d'aïllaments. (mà d'obra) | 0.197 | 25.28 | 4.980 |
| % | % | Costos directes complementaris | 2 % | 18.025 | 0.361 |
|  |  | Costos directes |  |  | 18.386 |

Residus:
- col·locació: mt16pel030f; factor de residu 0.048
- col·locació: mt08var070 Puntes metàl·liques de cap ample; factor de residu 0.0045

## Recursos

**mt16pel030f** m² Panell rígid de poliestirè expandit
Dades tècniques: Cost energètic 43.671 MJ; Emissió de CO2 1.528 kg; Codi LER 17 06 04; Massa de l'element 0.45 kg; Volum 0.00075 m3
Residus:
- embalatge: re170203 Plàstic. (component de residu); rendiment 0.024 kg; Codi LER 17 02 03; Massa de l'element 1 kg; Volum 0.001667 m3

**mt08var070** kg Puntes metàl·liques de cap ample
Dades tècniques: Cost energètic 9.830 MJ; Emissió de CO2 0.510 kg; Codi LER 17 04 05; Massa de l'element 1 kg; Volum 0.000476 m3
