# Aïllament tèrmic per l'exterior de cobertes inclinades, sobre suport continu de formigó

- Propietat de l'arxiu: CYPE Ingenieros S.A.
- Format: FIEBDC-3/2016
- Programa: Generador de precios de la construcción. CYPE Ingenieros, S.A.
- Data: 29/04/2024
- Divisa: EUR
- Costos indirectes: 3 %
- IVA: 21 %

## N Aïllaments e impermeabilitzacions

### NA Aïllaments tèrmics

#### NAN Cobertes inclinades

**NAN020** m² Aïllament tèrmic per l'exterior de cobertes inclinades, sobre suport continu de formigó.
Aïllament tèrmic per l'exterior de cobertes inclinades, sobre suport continu de formigó, format per: escuma rígida de poliuretà amb una densitat mínima de 35 kg/m³ i 60 mm d'espessor mig mínim, fabricada "in situ" i projectada sobre el forjat de coberta, recoberta posteriorment amb una capa de regularització de morter de ciment, industrial, M-5.
Inclou: Neteja del suport. Projecció de l'escuma de poliuretà. Abocat, estesa i reglejat de la capa de morter de regularització.
Criteri d'amidament de projecte: Superfície mesurada segons documentació gràfica de Projecte.
Criteri de mesura d'obra: Es mesurarà la superfície realment executada segons especificacions de Projecte.

| Codi | Ut | Descripció | Rendiment | Preu | Import |
|---|---|---|---|---|---|
| mt16poc010e | m² | Escuma rígida de poliuretà projectat "in situ", densitat mínima 35 kg/m³, gruix mitjà mínim 60 mm, aplicat en cobertes inclinades, segons UNE-EN 14315-1. (material) | 1.05 | 12.02 | 12.621 |
| mt08aaa010a | m³ | Aigua. (material) | 0.007 | 1.5 | 0.011 |
| mt09mif010ca | t | Morter industrial per a obra de paleta, de ciment, color gris, categoria M-5 (resistència a compressió 5 N/mm²), subministrat en sacs, segons UNE-EN 998-2. (material) | 0.038 | 53.48 | 2.032 |
| mq08mpa030 | h | Maquinària per a projecció de productes aïllants. (maquinària) | 0.116 | 17.08 | 1.981 |
| mo030 | h | Oficial 1ª aplicador de productes aïllants. (mà d'obra) | 0.242 | 28.42 | 6.878 |
| mo068 | h | Ajudant aplicador de productes aïllants. (mà d'obra) | 0.242 | 25.28 | 6.118 |
| mo113 | h | Peó ordinari construcció. (mà d'obra) | 0.131 | 23.81 | 3.119 |
| % | % | Costos directes complementaris | 2 % | 32.760 | 0.655 |
|  |  | Costos directes |  |  | 33.415 |

Residus:
- col·locació: mt16poc010e; factor de residu 0.0134081
- col·locació: mt09mif010ca; factor de residu 0.0189

## Recursos

**mt16poc010e** m² Escuma rígida de poliuretà projectat "in situ"
Dades tècniques: Cost energètic 302.778 MJ; Emissió de CO2 14.700 kg; Codi LER 17 06 04; Massa de l'element 2.1 kg; Volum 0.0035 m3

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3
