# Aïllament tèrmic per l'exterior de cobertes inclinades, sobre suport continu de formigó

- Propietat de l'arxiu: CYPE Ingenieros S.A.
- Format: FIEBDC-3/2016
- Programa: Generador de precios de la construcción. CYPE Ingenieros, S.A.
- Data: 16/05/2024
- Divisa: EUR
- Costos indirectes: 3 %
- IVA: 21 %

## N Aïllaments e impermeabilitzacions

### NA Aïllaments tèrmics

#### NAN Cobertes inclinades

**NAN020** m² Aïllament tèrmic per l'exterior de cobertes inclinades, sobre suport continu de formigó.
Aïllament tèrmic per l'exterior de cobertes inclinades, sobre suport continu de formigó, format per: panell de llana mineral hidròfob, no revestit, aglomerat amb resines, imputrescible, d'alta resistència a compressió (50 kPa), de 40 mm d'espessor, segons UNE-EN 13162, resistència tèrmica 1,1 m²K/W, conductivitat tèrmica 0,036 W/(mK). Col·locació en obra: a topall, amb fixacions mecàniques.
Inclou: Neteja del suport. Col·locació de l'aïllament. Fixació de l'aïllament.
Criteri d'amidament de projecte: Superfície mesurada segons documentació gràfica de Projecte.
Criteri de mesura d'obra: Es mesurarà la superfície realment executada segons especificacions de Projecte.

| Codi | Ut | Descripció | Rendiment | Preu | Import |
|---|---|---|---|---|---|
| mt16lra080cl | m² | Panell de llana mineral hidròfob, no revestit, aglomerat amb resines, imputrescible, d'alta resistència a compressió (50 kPa), de 40 mm d'espessor, segons UNE-EN 13162, resistència tèrmica 1,1 m²K/W, conductivitat tèrmica 0,036 W/(mK), Euroclasse A1 de reacció al foc segons UNE-EN 13501-1 i factor de resistència a la difusió del vapor d'aigua 1,5, amb codi de designació MW-EN 13162-T5-DS(TH)-CS(10)30-WS-WL(P)-TR10-PL(5)500, d'aplicació com aïllant tèrmic i acústic en cobertes Deck. (material) | 1.05 | 12.79 | 13.430 |
| mt16aaa020ag | U | Fixació mecànica per plafons aïllants de llana mineral, col·locats directament sobre la superfície suport. (material) | 3 | 0.2 | 0.600 |
| mo054 | h | Oficial 1ª muntador d'aïllaments. (mà d'obra) | 0.098 | 29.34 | 2.875 |
| mo101 | h | Ajudant muntador d'aïllaments. (mà d'obra) | 0.098 | 25.28 | 2.477 |
| % | % | Costos directes complementaris | 2 % | 19.382 | 0.388 |
|  |  | Costos directes |  |  | 19.770 |

Residus:
- col·locació: mt16lra080cl; factor de residu 0.0363962

## Recursos

**mt16lra080cl** m² Panell de llana mineral hidròfob
Dades tècniques: Cost energètic 95.258 MJ; Emissió de CO2 2.539 kg; Codi LER 17 06 04; Massa de l'element 1.6 kg; Volum 0.002667 m3
Residus:
- embalatge: re170203 Plàstic. (component de residu); rendiment 0.029 kg; Codi LER 17 02 03; Massa de l'element 1 kg; Volum 0.001667 m3

**mt16aaa020ag** U Fixació mecànica per plafons aïllants de llana mineral, col·locats directament sobre la superfície suport
Dades tècniques: Cost energètic 0.233 MJ; Emissió de CO2 0.071 kg
Residus:
- embalatge: re150101 Envasos de paper i cartró. (component de residu); rendiment 0.072 kg; Codi LER 15 01 01; Massa de l'element 1 kg; Volum 0.001333 m3
