# Pèrgola de fusta

- Propietat de l'arxiu: CYPE Ingenieros S.A.
- Format: FIEBDC-3/2016
- Programa: Generador de precios de la construcción. CYPE Ingenieros, S.A.
- Data: 30/05/2024
- Divisa: EUR
- Costos indirectes: 3 %
- IVA: 21 %

## U Urbanització interior de la parcel·la

### UM Mobiliari urbà

#### UMP Pèrgoles

**UMP025** m² Pèrgola de fusta.
Pèrgola de fusta serrada de pi silvestre (Pinus sylvestris), amb certificat PEFC, acabat raspallat, per aplicacions estructurals, qualitat estructural MEG segons UNE 56544, classe resistent C18 segons UNE-EN 338 i UNE-EN 1912 i protecció davant d'agents biòtics que es correspon amb la classe de penetració NP2 (3 mm en les cares laterals de l'albeca) segons UNE-EN 351-1, annexa a mur de tancament, formada per: biguetes decoratives de 7x14 cm, amb un extrem vist, col·locades sobre biguetes de càrrega de 30x30 cm, que recolzen directament sobre pilars (no inclosos en aquest preu) i encastades, en l'extrem no vist, en el mur de tancament.
Inclou: Replanteig d'alineacions i nivells. Col·locació i fixació de les peces.
Criteri d'amidament de projecte: Superfície mesurada segons documentació gràfica de Projecte.
Criteri de mesura d'obra: Es mesurarà la superfície realment executada segons especificacions de Projecte.

| Codi | Ut | Descripció | Rendiment | Preu | Import |
|---|---|---|---|---|---|
| mt07mee018ka | m³ | Fusta serrada de pi silvestre (Pinus sylvestris) amb acabat raspallat, per a bigueta de 7x14 a 9x18 cm de secció i fins a 5 m de longitud, per aplicacions estructurals, qualitat estructural MEG segons UNE 56544, classe resistent C18 segons UNE-EN 338 i UNE-EN 1912 i protecció davant d'agents biòtics que es correspon amb la classe de penetració NP2 (3 mm en les cares laterals de l'albeca) segons UNE-EN 351-1, treballada en taller. (material) | 0.002 | 688.44 | 1.377 |
| mt07mee019d | m³ | Fusta serrada de pi silvestre (Pinus sylvestris), amb certificat PEFC, amb acabat raspallat, per a carregador, per aplicacions estructurals, qualitat estructural MEG segons UNE 56544, classe resistent C18 segons UNE-EN 338 i UNE-EN 1912 i protecció davant d'agents biòtics que es correspon amb la classe de penetració NP2 segons UNE-EN 351-1, treballat en taller. (material) | 0.032 | 546.86 | 17.500 |
| mq04cag010a | h | Camió amb grua de fins a 6 t. (maquinària) | 0.348 | 55.38 | 19.272 |
| mo048 | h | Oficial 1ª muntador d'estructura de fusta. (mà d'obra) | 1.382 | 28.39 | 39.235 |
| mo095 | h | Ajudant muntador d'estructura de fusta. (mà d'obra) | 1.382 | 25.25 | 34.896 |
| % | % | Costos directes complementaris | 2 % | 112.280 | 2.246 |
|  |  | Costos directes |  |  | 114.526 |

Residus:
- col·locació: mt07mee018ka; factor de residu 0.0015
- col·locació: mt07mee019d; factor de residu 0.0015

## Recursos

**mt07mee018ka** m³ Fusta serrada de pi silvestre (Pinus sylvestris) amb acabat raspallat
Dades tècniques: Cost energètic 17005.075 MJ; Emissió de CO2 -501.408 kg; Codi LER 17 02 01; Massa de l'element 380 kg; Volum 0.345455 m3
Residus:
- embalatge: re170203 Plàstic. (component de residu); rendiment 0.04 kg; Codi LER 17 02 03; Massa de l'element 1 kg; Volum 0.001667 m3

**mt07mee019d** m³ Fusta serrada de pi silvestre (Pinus sylvestris)
Dades tècniques: Cost energètic 17005.075 MJ; Emissió de CO2 -501.408 kg; Codi LER 17 02 01; Massa de l'element 380 kg; Volum 0.345455 m3
Residus:
- embalatge: re170203 Plàstic; rendiment 0.04 kg
