# Motlle per a cornisa

- Propietat de l'arxiu: CYPE INGENIEROS, S.A.
- Format: FIEBDC-3/2002
- Divisa: EUR
- Costos indirectes: 3.00 %
- IVA: 21.00 %

## E Estructures

### EH Formigó armat

#### EHJ Motlles, passadors i complements

**EHJ020** m Motlle per a cornisa.
Motlle d'un sol ús de poliestirè expandit per cornisa Classic S-01 "VALERO", recobert amb una làmina de plàstic termoformat, de 270x165 mm, col·locat en vora de forjat, d'un sol ús. Inclús elements de fixació del motlle a l'encofrat i cinta adhesiva per la closa de juntes.
Inclou: Replanteig. Tall dels motlles. Col·locació. Retirada dels motlles.
Criteri d'amidament de projecte: Longitud mesurada a eixos, segons documentació gràfica de Projecte.
Criteri de mesura d'obra: Es mesurarà a eixos, la longitud realment executada segons especificacions de Projecte.

| Codi | Ut | Descripció | Rendiment | Preu | Import |
|---|---|---|---|---|---|
| mt08cor020sdf | m | Motlle d'un sol ús de poliestirè expandit per cornisa Classic S-01 "VALERO", recobert amb una làmina de plàstic termoformat, de 270x165 mm. (material) | 1.050 | 13.71 | 14.40 |
| mt08var060 | kg | Puntes d'acer de 20x100 mm. (material) | 0.002 | 8.75 | 0.02 |
| mt08lhv030b | m | Cinta de segellament "VALERO". (material) | 0.090 | 0.69 | 0.06 |
| mo091 | h | Ajudant encofrador. (mà d'obra) | 0.148 | 25.25 | 3.74 |
| % | % | Costos directes complementaris | 2 % | 18.22 | 0.36 |
|  |  | Costos directes |  |  | 18.58 |
